# Bomba de calor aire-agua de alta temperatura 61AF-030

- Propiedad del archivo: CONSTRUNARIO
- Formato: FIEBDC-3/2012
- Programa: Construnario Versión 3.40
- Fecha de los precios: 06/02/2014
- Divisa: EUR

**61AF-030** u Bomba de calor aire-agua de alta temperatura 61AF-030
Bomba de calor aire-agua, no reversible, con compresores scroll con inyección de vapor para R-407c, ventiladores axiales de bajo nivel sonoro, control numérico PRO-DIALOG Plus. Fabricada según normas C.E. y certificaciones ISO-9001. Temperaturas de salida agua de hasta 65ºC Cap. Frigorífica (kW): - Cap. Calorífica (kW): 28,5 Consumo Nom. Frío kW: - Consumo Nom. Calor kW: 8,1 EER: - COP: 3,5 ESEER: - Condiciones: Según condiciones Eurovent Tensión/Ph/Hz: 400/3/50 LargoxAnchoxAlto UE (mm): 1327 x 1110 x 1330 Peso Orient. UE (kg): 396 Potencia Sonora (dBA): 82 Presión Sonora (dBA): 51 Condiciones: De conformidad con la norma ISO 9614-1 y certificación de Eurovent. Compresor: scroll Ctd. Compresores: 1 Ctos. Frigoríficos: 1 Refrigerante: R407c Ventilador Exterior: Ventiladores axiales FLYING BIRD 4, con envolvente giratoria Ctd. Vent. Exterior: 1 Caudal Aire Exterior (l/s): 3800
