# Bomba de calor aire-agua de alta temperatura 61AF-055

- Propiedad del archivo: CONSTRUNARIO
- Formato: FIEBDC-3/2012
- Programa: Construnario Versión 3.40
- Fecha de los precios: 06/02/2014
- Divisa: EUR

**61AF-055** u Bomba de calor aire-agua de alta temperatura 61AF-055
Bomba de calor aire-agua, no reversible, con compresores scroll con inyección de vapor para R-407c, ventiladores axiales de bajo nivel sonoro, control numérico PRO-DIALOG Plus. Fabricada según normas C.E. y certificaciones ISO-9001. Temperaturas de salida agua de hasta 65ºC 61AF-055 ->Cap. Frigorífica (kW): - ->Cap. Calorífica (kW): 54 ->Consumo Nom. Frío kW: - ->Consumo Nom. Calor kW: 14 ->EER: - ->COP: 3,9 ->ESEER: - ->Condiciones: Según condiciones Eurovent ->Tensión/Ph/Hz: 400/3/50 ->LargoxAnchoxAlto UE (mm): 2100 x 1114 x 1330 ->Peso Orient. UE (kg): 533 ->Potencia Sonora (dBA): 84 ->Presión Sonora (dBA): 53 ->Condiciones: De conformidad con la norma ISO 9614-1 y certificación de Eurovent. ->Compresor: scroll ->Ctd. Compresores: 1 ->Ctos. Frigoríficos: 1 ->Refrigerante: R407c ->Ventilador Exterior: Ventiladores axiales FLYING BIRD 4, con envolvente giratoria ->Ctd. Vent. Exterior: 1 ->Caudal Aire Exterior (l/s): 3800
