# Conexiones para soldar

- Propiedad del archivo: CONSTRUNARIO
- Formato: FIEBDC-3/2012
- Programa: Construnario VersiĆ³n 3.40
- Fecha de los precios: 06/02/2014
- Divisa: EUR

**OP-267-61AF** Conexiones para soldar
Conexiones soldadas condensador Usado en 61AF-022 a 105
