# Tarjeta de convertidor de protocolo Gateway CCN-J-Bus

- Propiedad del archivo: CONSTRUNARIO
- Formato: FIEBDC-3/2012
- Programa: Construnario Versión 3.40
- Fecha de los precios: 06/02/2014
- Divisa: EUR

**00PSG000119100A** u Tarjeta de convertidor de protocolo Gateway CCN-J-Bus
Gateway CCN-J-Bus Tarjeta de convertidor de protocolo bidireccional entre CCN y J-Bus para facilitar la conexión al BMS. Se instala en obra en la caja eléctrica de la enfriadora. También disponible como opción
