# Tarjeta de convertidor de protocolo Gateway CCN-BacNet

- Propiedad del archivo: CONSTRUNARIO
- Formato: FIEBDC-3/2012
- Programa: Construnario Versión 3.40
- Fecha de los precios: 06/02/2014
- Divisa: EUR

**00PSG000119200A** u Tarjeta de convertidor de protocolo Gateway CCN-BacNet
Gateway CCN-BacNet TODAS Tarjeta de convertidor de protocolo bidireccional entre CCN y BacNet para facilitar la conexión al BMS. Se instala en obra en la caja eléctrica de la enfriadora. También disponible como opción
