# Tarjeta de convertidor de protocolo Gateway CCN-LonTalk

- Propiedad del archivo: CONSTRUNARIO
- Formato: FIEBDC-3/2012
- Programa: Construnario Versión 3.40
- Fecha de los precios: 06/02/2014
- Divisa: EUR

**00PSG000119300A** u Tarjeta de convertidor de protocolo Gateway CCN-LonTalk
Gateway CCN-LonTalk TODAS Tarjeta de convertidor de protocolo bidireccional entre CCN y Lon Talk para facilitar la conexión al BMS. Se instala en obra en la caja eléctrica de la enfriadora. También disponible como opción
