# Bomba de calor no reversible de agua condensación por agua compresor Scroll 61WG 030

- Propiedad del archivo: CONSTRUNARIO
- Formato: FIEBDC-3/2012
- Programa: Construnario Versión 3.40
- Fecha de los precios: 06/02/2014
- Divisa: EUR

**61WG-030** u Bomba de calor no reversible de agua condensación por agua compresor Scroll 61WG 030
Bomba de calor no reversible de agua de condensación por agua, con compresores scroll para R-410a, bajo nivel sonoro, intercambiador de placas de alta eficiencia, diseño muy compacto con una superficie en planta mínima, control numérico PRO-DIALOG Plus. Fabricada según normas C.E. Y certificaciones ISO-9001 y Eurovent. 1WG-030- COP: 5,3 Cap. Calorífica (kW): 37,9 Condiciones: Condiciones EUROVENT Tensión/Ph/Hz: 400/3/52 LargoxAnchoxAlto UE (mm): 1044x600x901 Peso Orient. UE (kg): 195 Compresor: SCROLL Ctd. Compresores: 1 Refrigerante: R410a Caudal Agua Evap. (l/s): 1,5 Caudal Agua Condens. (l/s): 1,84 Conexión Evap.: 1,5" Conexión Cond.: 1,5" Pérdida Carga Evaporador (kPa): 16,6 Tipo Evaporador: Intercambiador de calor de placas de expansión directa Circuitos frigoríficos: 1
