# Bomba de calor no reversible de agua condensación por agua compresor Scroll 61WG 060

- Propiedad del archivo: CONSTRUNARIO
- Formato: FIEBDC-3/2012
- Programa: Construnario Versión 3.40
- Fecha de los precios: 06/02/2014
- Divisa: EUR

**61WG-060** u Bomba de calor no reversible de agua condensación por agua compresor Scroll 61WG 060
Bomba de calor no reversible de agua de condensación por agua, con compresores scroll para R-410a, bajo nivel sonoro, intercambiador de placas de alta eficiencia, diseño muy compacto con una superficie en planta mínima, control numérico PRO-DIALOG Plus. Fabricada según normas C.E. Y certificaciones ISO-9001 y Eurovent. COP: 5,3 Cap. Calorífica (kW): 79,4 Condiciones: Condiciones EUROVENT Tensión/Ph/Hz: 400/3/57 LargoxAnchoxAlto UE (mm): 1477x880x901 Peso Orient. UE (kg): 382 Compresor: SCROLL Ctd. Compresores: 2 Refrigerante: R410a Caudal Agua Evap. (l/s): 3,08 Caudal Agua Condens. (l/s): 3,77 Conexión Evap.: 2" Conexión Cond.: 2" Pérdida Carga Evaporador (kPa): 12,3 Tipo Evaporador: Intercambiador de calor de placas de expansión directa Circuitos frigoríficos: 1
