# Módulo hidrónico con bomba de baja presión Evaporador 61WG

- Propiedad del archivo: CONSTRUNARIO
- Formato: FIEBDC-3/2012
- Programa: Construnario Versión 3.40
- Fecha de los precios: 06/02/2014
- Divisa: EUR

| Código | Ud | Descripción |
|---|---|---|
| OP-61WG-116F | u | Módulo hidrónico con bomba de baja presión Evaporador 61WG |
