# 30RA/RH Aquasnap Junior Enfriadoras y bombas de calor aire-agua

- Propiedad del archivo: CONSTRUNARIO
- Formato: FIEBDC-3/2012
- Programa: Construnario Versión 3.40
- Fecha de los precios: 06/02/2014
- Divisa: EUR

**C1011CAR-041** 30RA/RH Aquasnap Junior Enfriadoras y bombas de calor aire-agua
Esta nueva generación de enfriadoras de agua han sido diseñadas con los últimos avances tecnológicos, incorporan compresores scroll y utilizan los refrigerantes R-410A (tamaños 005-013) o R-407C (tamaño 015), compatible con el ozono. Las enfriadoras 30RA y 30RH de Carrier llevan integrada una sección hidrónica con bomba y depósito de expansión, limitándose su instalación a simples operaciones de cableado eléctrico y de conexiones de tuberías de entrada y salida de agua. Un sistema de control electrónico autoadaptativo, basado en microprocesador, asegura un control inteligente de la secuencia de arranque de los compresores, permitiendo el funcionamiento con bajos volúmenes de agua en el sistema. Características: -Los refrigerantes R-410A (una mezcla de R-32 y R-125) y R-407C (una mezcla de R-32, R-125 y R-134a) aseguran rendimientos superiores a los del R-22, y ofrecen una solución económica a los problemas de protección del medio ambiente. No son perjudicial para la capa de ozono y se emplean como sustituto del R-22 en aplicaciones de potencias pequeñas o medianas. -Los componentes de estas unidades están diseñados para estos refrigerantes y las unidades han sido sometidas en los laboratorios a las pruebas necesarias para asegurar su perfecto funcionamiento. -La unidad incorpora uno o dos ventiladores axiales de dos velocidades con descarga de aire horizontal. Su avanzado diseño permite un funcionamiento con un nivel de ruido excepcionalmente bajo. En condiciones de carga parcial o a temperaturas exteriores bajas, la velocidad del ventilador se reduce automáticamente en un 50% para un funcionamiento aún más silencioso. El sistema de control permite también el funcionamiento programado a velocidad reducida durante un periodo de tiempo determinado. -Las dimensiones compactas y el peso reducido de estas unidades facilitan su instalación, incluso en espacios reducidos. -El uso de paneles de acero galvanizado garantiza una mayor resistencia a las condiciones atmosféricas. Estos componentes han superado holgadamente los rigurosos ensayos ASTM 117 de resistencia a la corrosión por niebla salina, con más de 500 horas de exposición a entornos agresivos. -Los paneles son desmontables para un mejor mantenimiento y un acceso más fácil a los componentes internos. -Las baterías del condensador están hechas de tubos de cobre expandidos mecánicamente en aletas de aluminio, con una superficie de intercambio de calor incrementada. -Los intercambiadores de calor refrigerante-agua son de placas, lo que asegura una transferencia óptima de calor con reducidas dimensiones. Las placas están hechas de acero inoxidable soldado. este tipo de intercambiador de calor requiere menos refrigerante que los intercambiadores de calor tradicionales de la misma capacidad. -Los compresores Scroll tienen un funcionamiento muy silencioso y sin vibraciones. Son conocidos por su gran duración y fiabilidad. Los motores están totalmente refrigerados por el gas de aspiración y permiten hasta 12 arranques por hora. Estos compresores están diseñados especialmente para funcionar con R-410A o R-407C. -Los componentes hidrónicos vienen montados de fábrica, lo que evita la instalación de los mismos en obra. El módulo hidrónico incluye: -un interruptor de flujo -un vaso de expansión -una bomba de circulación de tres velocidades -una válvula de purga manual -una válvula de drenaje de agua -una válvula de seguridad (montada en los tamaños 005-013; suministrada para el montaje en obra en el tamaño 015) -una bomba de agua de velocidad única (tamaños 005-013 solamente) CONTROL PRO-DIALOG PLUS El PRO-DIALOG Plus es un avanzado sistema numérico de control que combina inteligencia compleja con gran simplicidad de funcionamiento. El PRO-DIALOG Plus vigila constantemente todos los parámetros y dispositivos de seguridad de la máquina y gestiona con precisión el funcionamiento del compresor y de los ventiladores para conseguir una eficiencia energética óptima. También controla el funcionamiento de la bomba de agua. UN POTENTE SISTEMA DE CONTROL -El algoritmo de control PID, con compensación permanente de la diferencia entre la temperatura de entrada y salida del agua, prevé variaciones de carga y asegura un control inteligente de la temperatura de salida del agua. -Punto de consigna dual: pueden programarse o seleccionarse manualmente dos puntos de consigna de temperatura de agua de alimentación diferentes, según la carga térmica esperada a lo largo del día en las zonas a climatizar. Esto asegura siempre el máximo confort con mínimo consumo de energía. -El control PRO-DIALOG Plus se adapta automáticamente para mejorar la protección de la enfriadora. El funcionamiento cíclico del compresor se adapta automáticamente a las Características de la aplicación de acuerdo con la inercia del circuito de agua y evita peligrosos ciclos cortos del compresor. -La tarjeta CCN Clock Board integrada ofrece funciones adicionales a la unidad: -Interface de protocolo CCN para una conectividad y una compatibilidad completas con la red Carrier CCN -Reloj en tiempo real. Con esta tarjeta instalada, y utilizando una aplicación CCN (por ejemplo, la aplicación opcional interface de mantenimiento), se dispone de funciones adicionales y más avanzadas: programación de horarios de la unidad con un máximo de ocho secuencias, funcionamiento en cascada de dos unidades, control remoto y programación del tiempo de funcionamiento del ventilador a baja velocidad. SISTEMA DE CONTROL REMOTO El sistema de control remoto, conectado a la unidad exterior, permite al usuario controlar fácilmente las principales funciones de la unidad: control de marcha/ parada, selección de la temperatura deseada con bajo consumo de energía, visualización general de alarmas. El control remoto ha sido diseñado para uso interior en aplicaciones comerciales y/o residenciales.
