# Enfriadoras de agua de condensación por aire compresor Scroll 30RA 009 9B

- Propiedad del archivo: CONSTRUNARIO
- Formato: FIEBDC-3/2012
- Programa: Construnario Versión 3.40
- Fecha de los precios: 06/02/2014
- Divisa: EUR

**30RA-009-9B** u Enfriadoras de agua de condensación por aire compresor Scroll 30RA 009 9B
Enfriadoras de agua de condensación por aire, con compresores scroll , ventiladores axiales de dos velocidades y bajo nivel sonoro, intercambiador refrigerante-agua de placas de acero inoxidable soldado, control numérico PRO-DIALOG Plus y módulo hidrónico completo. Fabricada según normas C.E y certificaciones ISO-9001. Cap. Frigorífica (kW): 7,6 Consumo Nom. Frío kW: 3,05 EER: 2,5 Tensión/Ph/Hz: 400/3/50 LargoxAnchoxAlto UE (mm): 800x803x300 Peso Orient. UE (kg): 85 Potencia Sonora (dBA): 69 Presión Sonora (dBA): 41 Compresor: Uno, scroll Ctd. Compresores: 1 Control. Capacidad: 100 Ctos. Frigoríficos: 1 Refrigerante: R-410A Ventilador Exterior: Axial Ctd. Vent. Exterior: 1
