# Bomba de calor reversible aire-agua compresor Scroll 30RH 007 9B

- Propiedad del archivo: CONSTRUNARIO
- Formato: FIEBDC-3/2012
- Programa: Construnario Versión 3.40
- Fecha de los precios: 06/02/2014
- Divisa: EUR

**30RH-007-9B** u Bomba de calor reversible aire-agua compresor Scroll 30RH 007 9B
Bomba de calor reversible aire-agua, con compresores scroll para R-410a, ventiladores axiales de dos velocidades y bajo nivel sonoro, intercambiador refrigerante-agua de placas de acero inoxidable soldado, control numérico PRO-DIALOG JUNIOR y módulo hidrónico completo. Fabricada según normas C.E. y certificaciones ISO-9001 Cap. Frigorífica (kW): 6,7 Cap. Calorífica (kW): 7,73 Consumo Nom. Frío kW: 2,53 Consumo Nom. Calor kW: 2,93 EER: 2,5 COP: 2,6 Tensión/Ph/Hz: 400/3/50 LargoxAnchoxAlto UE (mm): 800x803x300 Peso Orient. UE (kg): 85 Potencia Sonora (dBA): 67 Presión Sonora (dBA): 39 Compresor: Uno, tipo Scroll Ctd. Compresores: 1 Control. Capacidad: 100 Ctos. Frigoríficos: 1 Refrigerante: R410A Ventilador Exterior: Axial Ctd. Vent. Exterior: 1
