# Mandocontrol a distancia

- Propiedad del archivo: CONSTRUNARIO
- Formato: FIEBDC-3/2012
- Programa: Construnario Versión 3.40
- Fecha de los precios: 06/02/2014
- Divisa: EUR

**30RAJ9002”** u Mandocontrol a distancia
Mandocontrol a distancia. Distancia máxima de separación 50m.
