# Bomba de calor reversible aire-agua compresor Inverter DC 30AWH 012X

- Propiedad del archivo: CONSTRUNARIO
- Formato: FIEBDC-3/2012
- Programa: Construnario Versión 3.40
- Fecha de los precios: 06/02/2014
- Divisa: EUR

**30AWH-012X** u Bomba de calor reversible aire-agua compresor Inverter DC 30AWH 012X
Bomba de calor reversible aire-agua, compresor Inverter DC con funciones PAM y PMW para R-410a, válvula de expansión electrónica, ventiladores axiales de velocidad variable con motor DC y bajo nivel sonoro, intercambiador refrigerante-agua de placas de acero inoxidable. Fabricada según normas C.E. y certificaciones ISO-9001 Cap. Frigorífica (kW): 10,2 Cap. Calorífica (kW): 12,9 Consumo Nom. Frío kW: 3,46 Consumo Nom. Calor kW: 4,26 EER: 2,96 COP: 3,03 ESEER: 4,3 Condiciones: Condiciones estándar Eurovent LCP/A/AC en modo de calefacción: temperatura del agua de entrada/salida Tensión/Ph/Hz: 230-1-50 LargoxAnchoxAlto UE (mm): 1363x908x350 Peso Orient. UE (kg): 99 Potencia Sonora (dBA): 68 Presión Sonora (dBA): 48 Compresor: Compresor Twin rotary con tecnología DC inverter Ctd. Compresores: 1 Control. Capacidad: 20 Ctos. Frigoríficos: 1 Refrigerante: R-410A Ventilador Exterior: ventilador axial Ctd. Vent. Exterior: 2 Pres. Útil Bombas (kPa): 300 Conexión Evap.: 1
