# Enfriadoras de agua de condensación por aire con compresor Scroll 30RB 026CO

- Propiedad del archivo: CONSTRUNARIO
- Formato: FIEBDC-3/2012
- Programa: Construnario Versión 3.40
- Fecha de los precios: 06/02/2014
- Divisa: EUR

**30RB-026CO** u Enfriadoras de agua de condensación por aire con compresor Scroll 30RB 026CO
Enfriadoras de agua de condensación por aire, con compresores scroll para refrigerante ecológico R-410a, ventiladores axiales de dos velocidades y bajo nivel sonoro, intercambiador refrigerante-agua de placas de acero inoxidable soldado, control numérico PRO-DIALOG Plus y módulo hidrónico completo (opcional). Clase energética A según condiciones Eurovent. Fabricada según normas C.E y certificaciones ISO-9001. Cap. Frigorífica (kW): 27,6 Consumo Nom. Frío kW: 8,52 EER: 3,24 ESEER: 3,64 Condiciones: Según condiciones Eurovent Tensión/Ph/Hz: 400V/3/50 LargoxAnchoxAlto UE (mm): 1002x824x1790 Peso Orient. UE (kg): 237 Potencia Sonora (dBA): 78 Presión Sonora (dBA): 46 Compresor: Scroll hermético Ctd. Compresores: 1 Ctos. Frigoríficos: 1 Refrigerante: R-410A Ventilador Exterior: ventiladores axiales Flying Bird Ctd. Vent. Exterior: 1 Caudal Aire Exterior (l/s): 3530
