# 30RBY/RQY Enfriadoras y bombas de calor Descarga conducida

- Propiedad del archivo: CONSTRUNARIO
- Formato: FIEBDC-3/2012
- Programa: Construnario Versión 3.40
- Fecha de los precios: 06/02/2014
- Divisa: EUR

**C1011CAR-044** 30RBY/RQY Enfriadoras y bombas de calor Descarga conducida
La nueva generación de enfriadoras/bombas de calor Aquasnap se ha diseñado para fines comerciales como aire acondicionado para oficinas, hoteles, etc. La nueva Aquasnap incorpora las últimas innovaciones tecnológicas: -refrigerante R-410A -compresores scroll -ventiladores con bajo nivel sonoro -control por microprocesador autoadaptativo Las unidades Aquasnap estándar están equipadas con un módulo hidrónico que se integra en el chasis de la unidad, limitándose la instalación a operaciones sencillas, como la conexión de alimentación eléctrica, de tubos de retorno el suministro del agua y los conductos de distribución de aire.. Características: FUNCIONAMIENTO SILENCIOSO: Compresores -Compresores scroll de bajo nivel sonoro y de vibración -El conjunto del compresor está instalado en un chasis independiente y se sujeta con montajes antivibración Intercambiador de calor de aire -Baterías del intercambiador de calor de aire verticales -Rejillas de protección antivibración para proteger el intercambiador de calor de las posibles descargas -Los ventiladores de última generación con bajo nivel sonoro son aún más silenciosos y no generan ruido molesto de baja frecuencia -Instalación de ventilación rígida que evita el ruido de arranque. INSTALACIÓN FÁCIL Y RÁPIDA Módulo hidrónico integrado -Bomba de agua centrífuga de alta presión -Filtro de agua que protege la bomba de agua de los residuos en circulación -El depósito de expansión con membrana de alta capacidad garantiza la presurización del circuito de agua -Válvula de sobrepresión, fijada en 4 bar -Manómetro para medir la presión del sistema -Válvula de purga automática situada en el punto más elevado del módulo hidrónico para eliminar el aire del sistema -Aislamiento térmico y protección frente a congelación hasta -10°C, utilizando una resistencia eléctrica y ciclos de bomba -Circuito hidráulico de llenado integrado para garantizar una adecuada presión del agua (opción/accesorio) Características físicas -La unidad ocupa poco espacio de modo que encaja con cualquier estilo arquitectónico. -La unidad está rodeada por unos paneles de fácil retirada, que protegen todos los componentes (salvo los intercambiadores de calor de aire y ventiladores) Fácil conexión de los conductos -Conexión del aire de descarga rectangular -Ventilador que dispone de 80 Pa de presión. Ventilador centrífugo para los tamaños 017 y 021, y ventilador axial para los tamaños 026 y 033 -Opción con conexión rectangular para aspiración y filtro (solamente los tamaños 017 y 021) Conexiones eléctricas simplificadas -Punto único de alimentación eléctrica -Interruptor principal de desconexión con capacidad de disparo alta -Incluye un transformador para una alimentación segura del circuito de control de 24 V Rápida puesta en servicio -Prueba de funcionamiento sistemática en fábrica antes del envío -Función de prueba rápida para verificación paso a paso de los instrumentos, componentes eléctricos y motores FUNCIONAMIENTO ECONÓMICO Mayor eficiencia energética con carga parcial -La inigualable eficiencia energética de la unidad Aquasnap es fruto de un largo proceso de calificación y optimización. Toda la gama se ha clasificado como clase A en modo tanto de refrigeración (EER) como de calefacción (COP) de acuerdo con los programas de certificación Eurovent para aires acondicionados y aplicaciones de suelo radiante/refrescante (véase la tabla de la página 6) Menores costes de mantenimiento -Compresores scroll sin necesidad de mantenimiento -Diagnóstico rápido de posibles incidentes y consulta de su historial mediante el control Pro Dialog+ -El refrigerante R-410A es más fácil de usar que otras mezclas de refrigerantes RESPETO DEL MEDIO AMBIENTE Refrigerante R410A, compatible con el ozono -Refrigerante exento de cloro del grupo HFC sin potencial de destrucción del ozono -Refrigerante de alta densidad, por lo que se requiere menos refrigerante -Muy eficiente, proporciona un mayor índice de eficiencia energética (EER) Circuito de refrigerante estanco -Conexiones de refrigerante soldadas con cobre para aumentar la estanqueidad -Verificación de los transductores de presión y los sensores de temperatura sin transferencia de carga de refrigerante MAYOR FIABILIDAD Concepto de vanguardia -Colaboración con laboratorios especializados y uso de herramientas de simulación de límites (cálculos de elementos finitos) para el diseño de componentes críticos, p. ej.: soportes de motores, tubería de aspiración/descarga Control autoadaptativo -El algoritmo de control evita que el compresor ejecute demasiados ciclos y permite reducir la cantidad de agua en el circuito hidrónico (patente de Carrier) Pruebas de resistencia excepcionales -Pruebas de resistencia a la corrosión en niebla de sal en el laboratorio -Ensayo de envejecimiento acelerado de componentes sometidos al funcionamiento continuo: tubería del compresor, soportes de ventiladores -Prueba de simulación de transporte en laboratorio en mesa vibratoria CONTROL PRO-DIALOG+ El control Pro-Dialog+ combina la inteligencia con la simplicidad operativa. Supervisa constantemente todos los parámetros de la máquina y gestiona con precisión el funcionamiento de los compresores, dispositivos de expansión, ventiladores y bomba de agua del intercambiador de calor de agua para garantizar la máxima eficiencia energética. Gestión de energía -Reloj interno de programación para siete días: permite el control de encendido/apagado de la unidad y su funcionamiento en un segundo punto de consigna -Reinicialización de punto de consigna basada en la temperatura del aire exterior o en la temperatura del agua de retorno o en el valor de delta T del intercambiador de calor de agua -Control maestro/esclavo de las dos unidades que funcionan en paralelo con ecualización del tiempo de funcionamiento y conmutación automática en caso de fallo de la unidad -Cambio de Marcha/Paro basado en la temperatura del aire Funciones integradas -Modo nocturno: limitación de la capacidad y de la velocidad del ventilador para reducir el nivel de ruido Fácil uso -El nuevo interface LCD con iluminación incluye un potenciómetro que se puede regular manualmente para garantizar la legibilidad en cualquier condición lumínica -La información se muestra claramente en inglés, francés, alemán, italiano y español (para el resto de lenguas, consulte a Carrier) -La navegación de Pro-Dialog+ emplea menús intuitivos con estructura de árbol semejantes a los que utilizan los navegadores de Internet. Estos menús son de fácil manejo y permiten acceder rápidamente a los principales parámetros de funcionamiento: número de compresores en funcionamiento, presión de aspiración/descarga, horas de funcionamiento de compresores, punto de consigna, temperatura del aire, temperatura del agua que entra/sale. MODO DE FUNCIONAMIENTO REMOTO CON CONTACTOS SIN TENSIÓN (DE SERIE) Un sencillo bus de comunicación bifilar entre el puerto RS485 de la Aquasnap y la red Carrier Comfort Network ofrece múltiples posibilidades de control remoto, supervisión y diagnóstico. Carrier ofrece una amplia selección de productos de control, especialmente diseñados para dirigir, gestionar y supervisar el funcionamiento de los sistemas de aire acondicionado. Solicite al representante de Carrier más información sobre estos productos. -Inicio/parada: la apertura de este contacto apagará la unidad -Punto de consigna doble: el cierre de este contacto activa un segundo punto de consigna (p. ej.: modo de no ocupación) -Indicación de alarma: este contacto sin tensión indica la presencia de un fallo Importante que ha producido el apagado de la unidad -Seguridad del usuario: este contacto puede utilizarse para cualquier bucle de seguridad del cliente; el cierre del contacto genera una alarma específica -Actuación del compresor: este contacto señala que el compresor está en funcionamiento INTERFACE REMOTO (ACCESORIO) Este interface permite acceder a los mismos menús que el interface de la unidad y puede instalarse a un distancia de hasta 300m. Este accesorio incluye una caja que puede montarse en el interior del edificio. Está alimentado eléctricamente por un transformador de 220V/24V.
