# Bombas de calor aire-agua, con compresor Scroll 30RQY 021CH

- Propiedad del archivo: CONSTRUNARIO
- Formato: FIEBDC-3/2012
- Programa: Construnario Versión 3.40
- Fecha de los precios: 06/02/2014
- Divisa: EUR

**30RQY-021CH** u Bombas de calor aire-agua, con compresor Scroll 30RQY 021CH
Bombas de calor aire-agua, con compresores scroll para refrigerante ecológico R-410a, ventiladores para descarga conducida y bajo nivel sonoro, intercambiador refrigerante-agua de placas de acero inoxidable soldado, control numérico PRO-DIALOG Plus y módulo hidrónico completo (opcional). Fabricada según normas C.E y certificaciones ISO-9001. Cap. Frigorífica (kW): 19,2 Cap. Calorífica (kW): 20,3 Consumo Nom. Frío kW: 7,06 Consumo Nom. Calor kW: 7,22 EER: 2,72 ESEER: 2,98 Condiciones: Según Condiciones Eurovent Tensión/Ph/Hz: 400/3/50 LargoxAnchoxAlto UE (mm): 1.135/584/1.608 Peso Orient. UE (kg): 243 Potencia Sonora (dBA): 82 Presión Sonora (dBA): 50 Compresor: Scroll Ctd. Compresores: 1 Control. Capacidad: 100 Ctos. Frigoríficos: 1 Refrigerante: R410a Ventilador Exterior: Fliying bird Ctd. Vent. Exterior: 1 Caudal Aire Exterior (l/s): 1640
