# Bombas de calor aire-agua, con compresor Scroll 30RQY 026CH

- Propiedad del archivo: CONSTRUNARIO
- Formato: FIEBDC-3/2012
- Programa: Construnario Versión 3.40
- Fecha de los precios: 06/02/2014
- Divisa: EUR

**30RQY-026CH** u Bombas de calor aire-agua, con compresor Scroll 30RQY 026CH
Bombas de calor aire-agua, con compresores scroll para refrigerante ecológico R-410a, ventiladores para descarga conducida y bajo nivel sonoro, intercambiador refrigerante-agua de placas de acero inoxidable soldado, control numérico PRO-DIALOG Plus y módulo hidrónico completo (opcional). Fabricada según normas C.E y certificaciones ISO-9001. Cap. Frigorífica (kW): 27,3 Cap. Calorífica (kW): 28,5 Consumo Nom. Frío kW: 9,03 Consumo Nom. Calor kW: 10,15 EER: 3,05 ESEER: 3,35 Condiciones: Según Condiciones Eurovent Tensión/Ph/Hz: 400/3/50 LargoxAnchoxAlto UE (mm): 1.002/824/1.829 Peso Orient. UE (kg): 280 Potencia Sonora (dBA): 85 Presión Sonora (dBA): 53 Compresor: Scroll Ctd. Compresores: 1 Control. Capacidad: 100 Ctos. Frigoríficos: 1 Refrigerante: R410a Ventilador Exterior: Fliying bird Ctd. Vent. Exterior: 1 Caudal Aire Exterior (l/s): 3472
