# Kit bandeja de drenaje 026-033

- Propiedad del archivo: CONSTRUNARIO
- Formato: FIEBDC-3/2012
- Programa: Construnario VersiĆ³n 3.40
- Fecha de los precios: 06/02/2014
- Divisa: EUR

| Código | Ud | Descripción |
|---|---|---|
| 30RB9004 | u | Kit bandeja de drenaje 026-033 |
