# Opción Marco para conexión a conducto de aire de entrada para 017-021

- Propiedad del archivo: CONSTRUNARIO
- Formato: FIEBDC-3/2012
- Programa: Construnario Versión 3.40
- Fecha de los precios: 06/02/2014
- Divisa: EUR

**OP-017-021** u Opción Marco para conexión a conducto de aire de entrada para 017-021
OPCIÓN INSTALADA EN FÁBRICA. Marco para conexión a conducto de aire de entrada.
