# Opción Sistema de llenado de agua

- Propiedad del archivo: CONSTRUNARIO
- Formato: FIEBDC-3/2012
- Programa: Construnario Versión 3.40
- Fecha de los precios: 06/02/2014
- Divisa: EUR

**OP-TOD** u Opción Sistema de llenado de agua
OPCIÓN INSTALADA EN FÁBRICA Opción Sistema de llenado de agua. Para unidades con módulo hidrónico.
