# 30RBS/RQS Aquasnap Enfriadoras y bombas de calor

- Propiedad del archivo: CONSTRUNARIO
- Formato: FIEBDC-3/2012
- Programa: Construnario Versión 3.40
- Fecha de los precios: 06/02/2014
- Divisa: EUR

**C1011CAR-045** 30RBS/RQS Aquasnap Enfriadoras y bombas de calor
La nueva generación de enfriadoras de líquido Aquasnap Puron se ha diseñado para fines comerciales (como aire acondicionado para oficinas, hoteles, etc.) o industriales (como enfriadora para procesos a baja temperatura). La nueva Aquasnap Puron incorpora las últimas innovaciones tecnológicas: -refrigerante R-410A -compresores scroll -ventiladores con bajo nivel sonoro, de material composite -control por microprocesador autoadaptativo -válvula de expansión electrónica -bomba de velocidad variable (opción) La unidad Aquasnap puede equiparse con un módulo hidrónico que se integra en el chasis de la unidad, limitándose la instalación a operaciones sencillas, como la conexión de alimentación eléctrica y de tubos de retorno, y el suministro del agua enfriada. Características FUNCIONAMIENTO SILENCIOSO Compresores -Compresores scroll de bajo nivel sonoro y de vibración -El conjunto del compresor está instalado en un chasis independiente y se sujeta con montajes antivibración -Apoyo dinámico de tubería de aspiración y descarga, que minimiza la transmisión de vibración (patente de Carrier) Sección del condensador (30RB)/evaporador de aire/condensador (30RQ) -Baterías del condensador verticales -Rejillas de protección con montajes antivibración para proteger el intercambiador de calor de las posibles descargas. -Los ventiladores Flying Bird IV de última generación con bajo nivel sonoro, fabricados con material composite (patente de Carrier), son aún más silenciosos y no generan ruido molesto de baja frecuencia -Instalación de ventilación rígida que evita el ruido de arranque (patente de Carrier) INSTALACIÓN FÁCIL Y RÁPIDA -Bomba de agua centrífuga de alta o baja presión (según se requiera), basada en la pérdida de presión de la instalación hidrónica Bomba de agua simple o doble (según se requiera) con equilibrio de tiempo de funcionamiento y conmutación automática a bomba de reserva si se produce un fallo -Filtro de agua que protege la bomba de agua de los residuos en circulación -Medición de presión mediante dos transductores de presión, e indicación del caudal, presión y falta de agua -El depósito de expansión con membrana de alta capacidad garantiza la presurización del circuito de agua -Válvula de sobrepresión, fijada en 4 bar -Variador de velocidad en las bombas (opción) para garantizar el caudal adecuado en función de las exigencias del sistema -Aislamiento térmico y protección frente a congelación hasta -20°C, utilizando una resistencia eléctrica (véase la tabla de opciones) Características físicas -La unidad ocupa poco espacio y tiene una altura reducida (1.330 mm), de modo que encaja con cualquier estilo arquitectónico. -La unidad está rodeada por unos paneles de fácil retirada, que protegen todos los componentes (salvo los condensadores y ventiladores). Conexiones eléctricas simplificadas -Punto único de alimentación eléctrica sin neutro -Interruptor principal de desconexión con capacidad de disparo alta -Incluye un transformador para una alimentación segura del circuito de control de 24 V Rápida puesta en servicio -Prueba de funcionamiento sistemática en fábrica antes del envío -Función de prueba rápida para verificación paso a paso de los instrumentos, componentes eléctricos y motores FUNCIONAMIENTO ECONÓMICO -La bomba de velocidad variable (opción) garantiza un funcionamiento económico -El algoritmo de control ajusta el caudal de agua en función de las exigencias reales del sistema, de modo que deja de ser necesaria la válvula de control a la salida de la unidad Mayor eficiencia energética con carga parcial -El circuito de refrigerante incluye diversos compresores conectados en paralelo. Con carga parcial, alrededor del 99% del tiempo de funcionamiento, sólo funcionan los compresores absolutamente necesarios. En estas condiciones, los compresores en funcionamiento son más eficientes desde el punto de vista energético, ya que usan toda la capacidad del condensador y del evaporador -El dispositivo electrónico de expansión (EXV) permite el funcionamiento con una presión de condensación inferior (optimización de EER, COP y ESEER) -Gestión dinámica del sobrecalentamiento para una mejor utilización de la superficie de intercambio del calor del intercambiador de calor de agua -Optimización del ciclo de desencarche (30RQ) Menores costes de mantenimiento -Compresores scroll sin necesidad de mantenimiento -Diagnóstico rápido de posibles incidentes y consulta de su historial mediante el control ProDialog+ -El refrigerante R-410A es más fácil de usar que otras mezclas de refrigerantes RESPETO DEL MEDIO AMBIENTE Refrigerante R-410A, compatible con el ozono -Refrigerante exento de cloro del grupo HFC sin potencial de destrucción del ozono -Refrigerante de alta densidad, por lo que se requiere menos refrigerante -Muy eficiente proporciona un mayor índice de eficiencia energética (EER, COP y ESEER) Circuito de refrigerante estanco -Conexiones de refrigerante soldadas con cobre para aumentar la estanqueidad -Reducción de fugas, gracias al bajo nivel de vibraciones y a la eliminación de los tubos capilares (TXV) -Verificación de los transductores de presión y los sensores de temperatura sin transferencia de carga de refrigerante MAYOR FIABILIDAD Concepto de vanguardia -Colaboración con laboratorios especializados y uso de herramientas de simulación de límites (cálculos de elementos finitos) para el diseño de componentes críticos, p. ej.: soportes de motores, tubería de aspiración/descarga Control autoadaptativo -El algoritmo de control evita que el compresor ejecute demasiados ciclos y permite reducir la cantidad de agua en el circuito hidrónico (patente de Carrier) -Módulo hidrónico con transductores de presión integrados que permiten medir la presión del agua en dos puntos, así como medir el caudal de agua y detectar la falta de agua o presión. Esto reduce considerablemente el riesgo de que surjan problemas como la acumulación de hielo en el intercambiador de calor de agua -Descarga automática del compresor si la presión de condensación es anormalmente alta. Si se produce una anomalía (p. ej.: batería de condensación sucia, fallo del ventilador) Aquasnap sigue funcionando, pero a menor capacidad -Pruebas de resistencia a la corrosión en niebla de sal en el laboratorio -Ensayo de envejecimiento acelerado de componentes sometidos al funcionamiento continuo: tubería del compresor, soportes de ventiladores -Prueba de simulación de transporte en laboratorio en mesa vibratoria CONTROL PRO-DIALOG+ El control Pro-Dialog+ combina la inteligencia con la simplicidad operativa. Supervisa constantemente todos los parámetros de la máquina y gestiona con precisión el funcionamiento de los compresores, dispositivos de expansión, ventiladores y bomba de agua del intercambiador de calor de agua para garantizar la máxima eficiencia energética Gestión de energía -Reloj interno de programación para siete días: permite el control de encendido/apagado de la unidad y su funcionamiento en un segundo punto de consigna -Reinicialización de punto de consigna basada en la temperatura del aire exterior o en la temperatura del agua de retorno o en el valor de delta T del intercambiador de calor de agua -Control maestro/esclavo de las dos unidades que funcionan en paralelo con ecualización del tiempo de funcionamiento y conmutación automática en caso de fallo de la unidad (accesorio) -Cambio de Marcha/Paro basado en la temperatura del aire Funciones integradas -Modo nocturno: limitación de la capacidad y de la velocidad del ventilador para reducir el nivel de ruido -Con módulo hidrónico: indicación de la presión del agua y cálculo de su caudal Fácil uso -El nuevo interface LCD con iluminación incluye un potenciómetro que se puede regular manualmente para garantizar la legibilidad en cualquier condición lumínica -La información se muestra claramente en inglés, francés, alemán, italiano y español (para el resto de lenguas, consulte a Carrier) -La navegación de Pro-Dialog+ emplea menús intuitivos con estructura de árbol semejantes a los que utilizan los navegadores de Internet. Estos menús son de fácil manejo y permiten acceder rápidamente a los principales parámetros de funcionamiento: número de compresores en funcionamiento, presión de aspiración/descarga, horas de funcionamiento de compresores, punto de consigna, temperatura del aire, temperatura del agua que entra/sale MODO DE FUNCIONAMIENTO REMOTO CON CONTACTOS SIN TENSIÓN (DE SERIE) Un sencillo bus de comunicación bifilar entre el puerto RS485 de la Aquasnap y la red Carrier Comfort Network ofrece múltiples posibilidades de control remoto, supervisión y diagnóstico. Carrier ofrece una amplia selección de productos de control, especialmente diseñados para dirigir, gestionar y supervisar el funcionamiento de los sistemas de aire acondicionado. Solicite al representante de Carrier más información sobre estos productos. -Inicio/parada: la apertura de este contacto apagará la unidad -Punto de consigna doble: el cierre de este contacto activa un segundo punto de consigna (p. ej.: modo de no ocupación) -Control de bombas de agua 1 y 2 (contactos ya suministrados con la opción de módulo hidrónico): estas salidas controlan los contactores de una o dos bombas de agua del intercambiador de calor de agua -Indicación de alarma: este contacto sin tensión indica la presencia de un fallo importante que ha producido el apagado de uno o dos circuitos de refrigerante -Límites de demanda 1 y 2: el cierre de estos contactos limita la capacidad máxima de la unidad a tres valores predefinidos -Seguridad del usuario: este contacto puede utilizarse para cualquier bucle de seguridad del cliente; el cierre del contacto genera una alarma específica -Fuera de servicio: esta señal indica que la unidad está totalmente fuera de servicio INTERFACE REMOTO (ACCESORIO) Este interface permite acceder a los mismos menús que el interface de la unidad y puede instalarse a una distancia de hasta 300 m. Este accesorio incluye una caja que puede montarse en el interior del edificio. Está alimentado eléctricamente por un transformador de 220 V/24 V.
