# Enfriadoras aire-agua con compresor Scroll 30RBS 039

- Propiedad del archivo: CONSTRUNARIO
- Formato: FIEBDC-3/2012
- Programa: Construnario Versión 3.40
- Fecha de los precios: 06/02/2014
- Divisa: EUR

**30RBS-039** u Enfriadoras aire-agua con compresor Scroll 30RBS 039
Enfriadora aire-agua, con compresores scroll para R-410a, ventiladores axiales Flying Bird IV con motores de dos velocidades y bajo nivel sonoro, intercambiador refrigerante-agua de placas de acero inoxidable soldado, control numérico PRO-DIALOG Plus. Fabricada según normas C.E. y certificaciones ISO-9001 Cap. Frigorífica (kW): 39,3 Consumo Nom. Frío kW: 13,7 EER: 2,88 ESEER: 4,04 Condiciones: Según Condiciones Eurovent Tensión/Ph/Hz: 400/3/50 LargoxAnchoxAlto UE (mm): 2050x1061x1330 Peso Orient. UE (kg): 458 Potencia Sonora (dBA): 80 Presión Sonora (dBA): 49 Compresor: Scroll hermético, 48,3r/s Ctd. Compresores: 2 Control. Capacidad: 50 Ctos. Frigoríficos: 1 Refrigerante: R-410A Ventilador Exterior: Flying Bird axial con anillo exterior Ctd. Vent. Exterior: 1 Caudal Aire Exterior (l/s): 3800
