# Bomba de calor reversible aire-agua con compresor Scroll 30RQS 070

- Propiedad del archivo: CONSTRUNARIO
- Formato: FIEBDC-3/2012
- Programa: Construnario Versión 3.40
- Fecha de los precios: 06/02/2014
- Divisa: EUR

**30RQS-070** u Bomba de calor reversible aire-agua con compresor Scroll 30RQS 070
Bomba de calor reversible aire-agua, con compresores scroll para R-410a, ventiladores axiales Flying Bird IV con motores de dos velocidades y bajo nivel sonoro, intercambiador refrigerante-agua de placas de acero inoxidable soldado, control numérico PRO-DIALOG Plus. Fabricada según normas C.E. y certificaciones ISO-9001 Cap. Frigorífica (kW): 63,9 Cap. Calorífica (kW): 69,2 Consumo Nom. Frío kW: 23,1 Consumo Nom. Calor kW: 22,3 EER: 2,77 COP: 3,11 ESEER: 3,81 Condiciones: Según condiciones Eurovent Tensión/Ph/Hz: 400/3/50 LargoxAnchoxAlto UE (mm): 2050 x 1061 x 1321 Peso Orient. UE (kg): 553 Potencia Sonora (dBA): 87 Presión Sonora (dBA): 70 Condiciones: De conformidad con la norma ISO 9614-1 y certificación de Eurovent. Compresor: Scroll hermético, 48,3r/s Ctd. Compresores: 2 Control. Capacidad: 50 Ctos. Frigoríficos: 1 Refrigerante: R-410A Ctd. Vent. Exterior: 1 Caudal Aire Exterior (l/s): 5284 Pres. Útil Bombas (kPa): 54,8 Caudal Agua Evap. (l/s): 3,34
