# Bomba de calor reversible aire-agua con compresor Scroll 30RQS 120

- Propiedad del archivo: CONSTRUNARIO
- Formato: FIEBDC-3/2012
- Programa: Construnario Versión 3.40
- Fecha de los precios: 06/02/2014
- Divisa: EUR

**30RQS-120** u Bomba de calor reversible aire-agua con compresor Scroll 30RQS 120
Bomba de calor reversible aire-agua, con compresores scroll para R-410a, ventiladores axiales Flying Bird IV con motores de dos velocidades y bajo nivel sonoro, intercambiador refrigerante-agua de placas de acero inoxidable soldado, control numérico PRO-DIALOG Plus. Fabricada según normas C.E. y certificaciones ISO-9001 Cap. Frigorífica (kW): 113 Cap. Calorífica (kW): 116 Consumo Nom. Frío kW: 41,1 Consumo Nom. Calor kW: 37,4 EER: 2,75 COP: 3,1 ESEER: 4,29 Condiciones: Según condiciones Eurovent Tensión/Ph/Hz: 400/3/50 LargoxAnchoxAlto UE (mm): 2050 2258 x 1321 Peso Orient. UE (kg): 959 Potencia Sonora (dBA): 84 Presión Sonora (dBA): 52 Condiciones: De conformidad con la norma ISO 9614-1 y certificación de Eurovent. Compresor: Scroll hermético, 48,3r/s Ctd. Compresores: 3 Control. Capacidad: 33 Ctos. Frigoríficos: 1 Refrigerante: R-410A Ctd. Vent. Exterior: 2 Caudal Aire Exterior (l/s): 7818 Pres. Útil Bombas (kPa): 55,1 Caudal Agua Evap. (l/s): 5,61
