# Bomba de calor reversible aire-agua con compresor Scroll 30RQS 140

- Propiedad del archivo: CONSTRUNARIO
- Formato: FIEBDC-3/2012
- Programa: Construnario Versión 3.40
- Fecha de los precios: 06/02/2014
- Divisa: EUR

**30RQS-140** u Bomba de calor reversible aire-agua con compresor Scroll 30RQS 140
Bomba de calor reversible aire-agua, con compresores scroll para R-410a, ventiladores axiales Flying Bird IV con motores de dos velocidades y bajo nivel sonoro, intercambiador refrigerante-agua de placas de acero inoxidable soldado, control numérico PRO-DIALOG Plus. Fabricada según normas C.E. y certificaciones ISO-9001 Cap. Frigorífica (kW): 132 Cap. Calorífica (kW): 137 Consumo Nom. Frío kW: 46,6 Consumo Nom. Calor kW: 44,2 EER: 2,83 COP: 3,1 ESEER: 4 Condiciones: Según condiciones Eurovent Tensión/Ph/Hz: 400/3/50 LargoxAnchoxAlto UE (mm): 2050 2258 x 1321 Peso Orient. UE (kg): 1060 Potencia Sonora (dBA): 90 Presión Sonora (dBA): 58 Condiciones: De conformidad con la norma ISO 9614-1 y certificación de Eurovent. Compresor: Scroll hermético, 48,3r/s Ctd. Compresores: 4 Control. Capacidad: 25 Ctos. Frigoríficos: 2 Refrigerante: R-410A Ctd. Vent. Exterior: 2 Caudal Aire Exterior (l/s): 10568 Pres. Útil Bombas (kPa): 60,2 Caudal Agua Evap. (l/s): 6,62
