# Módulo hidrónico con bomba de velocidad variable de alta presión

- Propiedad del archivo: CONSTRUNARIO
- Formato: FIEBDC-3/2012
- Programa: Construnario Versión 3.40
- Fecha de los precios: 06/02/2014
- Divisa: EUR

| Código | Descripción |
|---|---|
| OP-116C-RBS-RQS | Módulo hidrónico con bomba de velocidad variable de alta presión |
