# Gateway CCN-Lon

- Propiedad del archivo: CONSTRUNARIO
- Formato: FIEBDC-3/2012
- Programa: Construnario VersiĆ³n 3.40
- Fecha de los precios: 06/02/2014
- Divisa: EUR

**OP-148D-RBS-RQS** Gateway CCN-Lon
Gateway LON. Tarjeta de comunicaciones bidireccional, cumple el protocolo LON. Usado en: 0252-1762
