# Enfriadoras aire-agua con compresor Scroll 30RBSY 050

- Propiedad del archivo: CONSTRUNARIO
- Formato: FIEBDC-3/2012
- Programa: Construnario Versión 3.40
- Fecha de los precios: 06/02/2014
- Divisa: EUR

**30RBSY-050** u Enfriadoras aire-agua con compresor Scroll 30RBSY 050
Enfriadora aire-agua, con compresores scroll para R-410a, ventiladores axiales Flying Bird IV. de bajo nivel sonoro y descarga conducida, intercambiador refrigerante-agua de placas de acero inoxidable soldado, control numérico PRO-DIALOG Plus. Fabricada según normas C.E. y certificaciones ISO-9001 Cap. Frigorífica (kW): 52,0 Cap. Calorífica (kW): - Consumo Nom. Frío kW: 20,2 Consumo Nom. Calor kW: - EER: 2,57 COP: - ESEER: 3,47 Condiciones: Según condiciones Eurovent Tensión/Ph/Hz: 400/3/50 LargoxAnchoxAlto UE (mm): 2100 x 1140 x 1380 Peso Orient. UE (kg): 526 Potencia Sonora (dBA): 88 Presión Sonora (dBA): 56 Condiciones: De conformidad con la norma ISO 9614-1 y certificación de Eurovent. Compresor: Scroll hermético, 48,3r/s Ctd. Compresores: 2 Control. Capacidad: 50 Ctos. Frigoríficos: 1 Refrigerante: R - 410A Ventilador Exterior: Flying Bird IV axial con anillo exterior Ctd. Vent. Exterior: 1 Caudal Aire Exterior (l/s): 3687 Pres. Útil Bombas (kPa): 62,4 Caudal Agua Evap. (l/s): 2,48
