# Bomba de calor reversible aire-agua con compresor Scroll 30RQSY 100

- Propiedad del archivo: CONSTRUNARIO
- Formato: FIEBDC-3/2012
- Programa: Construnario Versión 3.40
- Fecha de los precios: 06/02/2014
- Divisa: EUR

**30RQSY-100** u Bomba de calor reversible aire-agua con compresor Scroll 30RQSY 100
Bomba de calor reversible aire-agua, con compresores scroll para R-410a, ventiladores axiales Flying Bird IV de bajo nivel sonoro y descarga conducida, intercambiador refrigerante-agua de placas de acero inoxidable soldado, control numérico PRO-DIALOG Plus. Fabricada según normas C.E. y certificaciones ISO-9001 Cap. Frigorífica (kW): 96,5 Cap. Calorífica (kW): 100,3 Consumo Nom. Frío kW: 37,2 Consumo Nom. Calor kW: 35,7 EER: 2,59 COP: 2,81 ESEER: 3,34 Condiciones: Según condiciones Eurovent Tensión/Ph/Hz: 400/3/50 LargoxAnchoxAlto UE (mm): 2275 x 2125 x 1380 Peso Orient. UE (kg): 971 Potencia Sonora (dBA): 91 Presión Sonora (dBA): 59 Condiciones: De conformidad con la norma ISO 9614-1 y certificación de Eurovent. Compresor: Scroll hermético, 48,3r/s Ctd. Compresores: 3 Control. Capacidad: 33 Ctos. Frigoríficos: 1 Refrigerante: R - 410A Ventilador Exterior: Flying Bird IV axial con anillo exterior Ctd. Vent. Exterior: 2 Caudal Aire Exterior (l/s): 7376 Pres. Útil Bombas (kPa): 45,5 Caudal Agua Evap. (l/s): 4,60
