# Bomba de calor reversible aire-agua con compresor Scroll 30RQSY 140

- Propiedad del archivo: CONSTRUNARIO
- Formato: FIEBDC-3/2012
- Programa: Construnario Versión 3.40
- Fecha de los precios: 06/02/2014
- Divisa: EUR

**30RQSY-140** u Bomba de calor reversible aire-agua con compresor Scroll 30RQSY 140
Bomba de calor reversible aire-agua, con compresores scroll para R-410a, ventiladores axiales Flying Bird IV de bajo nivel sonoro y descarga conducida, intercambiador refrigerante-agua de placas de acero inoxidable soldado, control numérico PRO-DIALOG Plus. Fabricada según normas C.E. y certificaciones ISO-9001 Cap. Frigorífica (kW): 130,4 Cap. Calorífica (kW): 137,9 Consumo Nom. Frío kW: 49,8 Consumo Nom. Calor kW: 47,6 EER: 2,62 COP: 2,90 ESEER: 3,48 Condiciones: Según condiciones Eurovent Tensión/Ph/Hz: 400/3/50 LargoxAnchoxAlto UE (mm): 2275 x 2125 x 1380 Peso Orient. UE (kg): 1129 Potencia Sonora (dBA): 93 Presión Sonora (dBA): 61 Condiciones: De conformidad con la norma ISO 9614-1 y certificación de Eurovent. Compresor: Scroll hermético, 48,3r/s Ctd. Compresores: 4 Control. Capacidad: 25 Ctos. Frigoríficos: 2 Refrigerante: R - 410A Ventilador Exterior: Flying Bird IV axial con anillo exterior Ctd. Vent. Exterior: 2 Caudal Aire Exterior (l/s): 9964 Pres. Útil Bombas (kPa): 53,7 Caudal Agua Evap. (l/s): 6,22
