# Enfriadoras de agua condensación por aire con compresor Scroll multicircuitos 30RB 232B

- Propiedad del archivo: CONSTRUNARIO
- Formato: FIEBDC-3/2012
- Programa: Construnario Versión 3.40
- Fecha de los precios: 06/02/2014
- Divisa: EUR

**30RB-232B** u Enfriadoras de agua condensación por aire con compresor Scroll multicircuitos 30RB 232B
Enfriadora de agua de condensación por aire, con compresores scroll multicircuitos para R-410A, soportados en chasis independiente sobre amortiguadores, condensador en V de microcanales MCHX de ALUMINIO/ALUMINIO, ventiladores axiales Flying Bird de bajo nivel sonoro, intercambiador refrigerante-agua de placas de acero inoxidable para códigos terminados en "B" e intercambiador refrigerante-agua de tipo multitubular horizontal con deflectores de polipropileno para el resto de códigos, control autoadaptativo, alta eficiencia energética a carga parcial ( I.P.L.V. ), control por microprocesador PRO-DIALOG Plus e interruptor general de corte. Fabricada según normas C.E. y certificaciones ISO-9001 y EUROVENT. Cap. Frigorífica (kW): 223 Consumo Nom. Frío kW: 73,3 EER: 3,05 ESEER: 4,22 Condiciones: Según Condiciones Eurovent Tensión/Ph/Hz: 400/3/50 LargoxAnchoxAlto UE (mm): 2410x2253x2297 Peso Orient. UE (kg): 1442 Potencia Sonora (dBA): 91 Presión Sonora (dBA): 59 Compresor: Scroll hermético, 48,3r/s Ctd. Compresores: 4 Control. Capacidad: 25 Ctos. Frigoríficos: 2 Refrigerante: R410a Ventilador Exterior: Flying Bird axial con cubierta giratoria Ctd. Vent. Exterior: 4 Caudal Aire Exterior (l/s): 18056 Notas UE: CARRIER Air Conditioning / CARRIER / 30RB / R410A / 400-3-50
