# Bomba de calor reversible aire-agua compresor Scroll multicircuitos 30RQ 202B

- Propiedad del archivo: CONSTRUNARIO
- Formato: FIEBDC-3/2012
- Programa: Construnario Versión 3.40
- Fecha de los precios: 06/02/2014
- Divisa: EUR

**30RQ-202B** u Bomba de calor reversible aire-agua compresor Scroll multicircuitos 30RQ 202B
Bomba de calor reversible aire-agua, con compresores scroll multicircuitos para R-410A , soportados en chasis independiente sobre amortiguadores, condensador formado por baterías de tubo de cobre y aletas de aluminio en V con velocidad de paso de aire menor de 2 m/s., ventiladores axiales Flying Bird de bajo nivel sonoro, intercambiador refrigerante-agua de placas de expansión directa hasta el modelo 30RQ0262 y multitubular horizontal con deflectores de polipropileno desde el modelo 30RQ302 hasta 30RQ522, control autoadaptativo, alta eficiencia energética a carga parcial ( I.P.L.V. ), control por microprocesador PRO-DIALOG Plus e interruptor general de corte. Fabricada según normas C.E. y certificaciones ISO-9001 y EUROVENT. Cap. Frigorífica (kW): 190 Cap. Calorífica (kW): 213 Consumo Nom. Frío kW: 72 Consumo Nom. Calor kW: 74,2 EER: 2,65 COP: 2,87 ESEER: 3,69 Condiciones: Según condiciones Eurovent Tensión/Ph/Hz: 400V/3/50 LargoxAnchoxAlto UE (mm): 2410x2253x2297 Peso Orient. UE (kg): 2160 Potencia Sonora (dBA): 91 Presión Sonora (dBA): 59 Condiciones: De conformidad con la norma ISO 9614-1 y certificación de Eurovent. Compresor: Scroll, hermético Ctd. Compresores: 3 Control. Capacidad: 33 Ctos. Frigoríficos: 2 Refrigerante: R-410A Ventilador Exterior: Flying Bird 4 axial con cubierta giratoria Ctd. Vent. Exterior: 4 Caudal Aire Exterior (l/s): 18056
