# Manguito de conexión Victaulic Diámetro 6"

- Propiedad del archivo: CONSTRUNARIO
- Formato: FIEBDC-3/2012
- Programa: Construnario Versión 3.40
- Fecha de los precios: 06/02/2014
- Divisa: EUR

**00PSG000119603A** u Manguito de conexión Victaulic Diámetro 6"
Manguito de conexión Victaulic Diámetro 6" (*) (*) Conducto de conexión del evaporador suministrado con una unión Victaulic. Puede soldarse o roscarse a pie de obra ATENCIÓN: la conexión de agua de la 30RB tiene un diámetro distinto con / sin módulo hidro. Verifique el diámetro de la conexión antes de solicitarla.
