# Enfriadoras de agua condensación por aire refrigerante con compresor de tornillo 30XA 1302

- Propiedad del archivo: CONSTRUNARIO
- Formato: FIEBDC-3/2012
- Programa: Construnario Versión 3.40
- Fecha de los precios: 06/02/2014
- Divisa: EUR

**30XA1302** u Enfriadoras de agua condensación por aire refrigerante con compresor de tornillo 30XA 1302
Enfriadoras de agua de condensación por aire, refrigerante R-134a, compresores de tornillo de doble rotor con válvula de control de capacidad, válvula de corte en descarga, encapsulado acústico de compresor, circuitos frigoríficos independientes por compresor, válvula de expansión electrónica EXV, visor de humedad, filtro desecador, evaporador multitubular aislado térmicamente y con envolvente de protección de aluminio, controlador de flujo integrado, protección baja temperatura de agua, válvula de seguridad de refrigerante, condensador en V de microcanales MCHX de ALUMINIO/ALUMINIO, ventiladores axiales de bajo nivel sonoro flying bird, motor-ventilador de alta eficiencia, interruptor general de corte, arrancador Y/D estándar, cuadro eléctrico IP44, controlador integrado PRO-DIALOG Plus con pantalla TACTIL, transmisores de temperatura y presión integrados, puerto RS485 CCN, entradas/salidas para control remoto, secuenciación maestro/esclavo de 2 unidades de serie, chasis con protección anticorrosión, RAL7035. Fabricada según normas C.E. y certificaciones ISO-9001. Cap. Frigorífica (kW): 1296 Consumo Nom. Frío kW: 446 EER: 2,9 ESEER: 4,03 Condiciones: Modo de refrigeración en condiciones de funcionamiento conformes a la norma Eurovent LCP/A/P/C/AC:te Tensión/Ph/Hz: 400-3-50 LargoxAnchoxAlto UE (mm): 11692x2253x2297 Peso Orient. UE (kg): 11260 Potencia Sonora (dBA): 96 Presión Sonora (dBA): 63 Condiciones: De conformidad con la norma ISO 9614-1 y certificación de Eurovent. Compresor: Compresores de tornillo semiherméticos 06t,50 r/s Ctd. Compresores: 3 Control. Capacidad: 10 Ctos. Frigoríficos: 3 Refrigerante: R134a Ventilador Exterior: Flying Bird IV axial con anillo exterior Ctd. Vent. Exterior: 20 Caudal Aire Exterior (l/s): 68333 Conexión Evap.: 6
