# Manguito de conexión Victaulic Diámetro 5"

- Propiedad del archivo: CONSTRUNARIO
- Formato: FIEBDC-3/2012
- Programa: Construnario Versión 3.40
- Fecha de los precios: 06/02/2014
- Divisa: EUR

**30HX-900-082-EE** u Manguito de conexión Victaulic Diámetro 5"
Manguito de conexión Victaulic Diámetro 5" Conducto de conexión del evaporador suministrado con una unión Victaulic. Puede soldarse o roscarse a pie de obra ATENCIÓN: la conexión de agua de la 30XA tiene un diámetro distinto con / sin módulo hidro. Verifique el diámetro de la conexión antes de solicitarla.
