# Condensador con aletas de aluminio pretatadas (EPOXI) Usado en 30XA

- Propiedad del archivo: CONSTRUNARIO
- Formato: FIEBDC-3/2012
- Programa: Construnario VersiĆ³n 3.40
- Fecha de los precios: 06/02/2014
- Divisa: EUR

**OP-3A-30XA** Condensador con aletas de aluminio pretatadas (EPOXI) Usado en 30XA
Condensador con aletas de aluminio pretatadas (EPOXI) Usado en 30XA con intercambiador Cu/Al Aletas de aluminio tratado previamente (Goldfin: capas de epoxi y poliuretano). Recomendado con intercambiador para ambientes marinos poco acusada (capas de epoxi y poliuretano). Para intercambiador Cobre -Aluminio Consultar nuevas dimensiones y rendimientos
