# Opción para aplicaciones con salmueras Usado en 30XA

- Propiedad del archivo: CONSTRUNARIO
- Formato: FIEBDC-3/2012
- Programa: Construnario Versión 3.40
- Fecha de los precios: 06/02/2014
- Divisa: EUR

**OP-6-30XA** Opción para aplicaciones con salmueras Usado en 30XA
Opción para aplicaciones con salmueras Usado en 30XA - 6 hasta - 12 ºC con Etilenglicol - 3 hasta - 8 ºC con Propilenglicol
