# Funcionamiento en frío en régimen de invierno Usado en 30XA

- Propiedad del archivo: CONSTRUNARIO
- Formato: FIEBDC-3/2012
- Programa: Construnario Versión 3.40
- Fecha de los precios: 06/02/2014
- Divisa: EUR

**OP-28-30XA** Funcionamiento en frío en régimen de invierno Usado en 30XA
Funcionamiento en frío en régimen de invierno Usado en 30XA Control de velocidad del ventilador mediante el inversor de frecuencia para funcionamiento estable con temperatura del aire exterior entre -10ºC y -20ºC.
