# Protección antihielo del evaporizado (y módulo hidrónico 41B) Usado en 30XA

- Propiedad del archivo: CONSTRUNARIO
- Formato: FIEBDC-3/2012
- Programa: Construnario Versión 3.40
- Fecha de los precios: 06/02/2014
- Divisa: EUR

**OP-41A-B-30XA** Protección antihielo del evaporizado (y módulo hidrónico 41B) Usado en 30XA
Protección antihielo del evaporizado (y módulo hidrónico 41B) Usado en 30XA Protección mediante Resistencias eléctricas.
