# Opción de recuperación total (100% calor rechazado) Usado en 30XA 0252-1002

- Propiedad del archivo: CONSTRUNARIO
- Formato: FIEBDC-3/2012
- Programa: Construnario Versión 3.40
- Fecha de los precios: 06/02/2014
- Divisa: EUR

**OP-50-30XA** Opción de recuperación total (100% calor rechazado) Usado en 30XA 0252-1002
Opción de recuperación total (100% calor rechazado) Usado en 30XA 0252-1002 Con etapas automáticas 0-50-100%.
