# Evaporador con un paso de agua adicional Usado en 30XA 0252-0602

- Propiedad del archivo: CONSTRUNARIO
- Formato: FIEBDC-3/2012
- Programa: Construnario VersiĆ³n 3.40
- Fecha de los precios: 06/02/2014
- Divisa: EUR

**OP-100A-30XA** Evaporador con un paso de agua adicional Usado en 30XA 0252-0602
Evaporador con un paso de agua adicional Usado en 30XA 0252-0602 Evaporador con 3 pasos de agua, Entrada y salida en lados opuestos de la unidad. PrecauciĆ³n nuevas dimensiones de conexiones Consulte compatibilidades.
