# Diseño evaporador para 21 bar en lado agua Usado en 30XA

- Propiedad del archivo: CONSTRUNARIO
- Formato: FIEBDC-3/2012
- Programa: Construnario Versión 3.40
- Fecha de los precios: 06/02/2014
- Divisa: EUR

| Código | Descripción |
|---|---|
| OP-104-30XA | Diseño evaporador para 21 bar en lado agua Usado en 30XA |
