# Evaporador con conexiones invertidas Usado en 30XA 0252-1702

- Propiedad del archivo: CONSTRUNARIO
- Formato: FIEBDC-3/2012
- Programa: Construnario Versión 3.40
- Fecha de los precios: 06/02/2014
- Divisa: EUR

**OP-107-30XA** Evaporador con conexiones invertidas Usado en 30XA 0252-1702
Evaporador con conexiones invertidas Usado en 30XA 0252-1702 Evaporador con un solo paso de agua, Entrada y salida en lados opuestos de la unidad. Precaución nuevas dimensiones de conexiones Consultar compatibilidades 116B Módulo hidrónico con una sola
