# Enfriadoras de agua condensación por aire refrigerante monocircuito compresor de tornillo 30XAS 342

- Propiedad del archivo: CONSTRUNARIO
- Formato: FIEBDC-3/2012
- Programa: Construnario Versión 3.40
- Fecha de los precios: 06/02/2014
- Divisa: EUR

**30XAS0342** u Enfriadoras de agua condensación por aire refrigerante monocircuito compresor de tornillo 30XAS 342
Enfriadoras de agua de condensación por aire, refrigerante R-134a, monocircuito con compresor de tornillo de doble rotor con válvula de control de capacidad, válvula de corte en descarga, encapsulado acústico de compresor, válvula de expansión electrónica EXV, visor de humedad, filtro desecador, evaporador multitubular aislado térmicamente y con envolvente de protección de aluminio, controlador de flujo integrado, protección baja temperatura de agua, válvula de seguridad de refrigerante, condensador en V de microcanales MCHX de ALUMINIO/ALUMINIO, ventiladores axiales de bajo nivel sonoro flying bird, motor-ventilador de alta eficiencia, interruptor general de corte, arrancador Y/D estándar, cuadro eléctrico IP44, controlador integrado PRO-DIALOG Plus con pantalla TACTIL, transmisores de temperatura y presión integrados, puerto RS485 CCN, entradas/salidas para control remoto, secuenciación maestro/esclavo de 2 unidades de serie, chasis con protección anticorrosión, RAL7035. Fabricada según normas C.E. y certificaciones ISO-9001. Cap. Frigorífica (kW): 328 Consumo Nom. Frío kW: 106 EER: 3,1 ESEER: 4,06 Condiciones: Modo de refrigeración en condiciones de funcionamiento conformes a la norma Eurovent LCP/A/P/C/AC:te Tensión/Ph/Hz: 400-3-50 LargoxAnchoxAlto UE (mm): 2297X3604X2253 Peso Orient. UE (kg): 3040 Potencia Sonora (dBA): 93 / Presión Sonora (dBA): 61 Condiciones: De conformidad con la norma ISO 9614-1 y certificación de Eurovent. Compresor: Compresores de tornillo semiherméticos 06t,50 r/s Ctd. Compresores: 1 Control. Capacidad: 30 Ctos. Frigoríficos: 1 Refrigerante: R134a Ventilador Exterior: Flying Bird IV axial con anillo exterior Ctd. Vent. Exterior: 6 Caudal Aire Exterior (l/s): 20500 Conexión Evap.: 5 Notas UE: CARRIER Air Conditioning / CARRIER / 30XAS / R134a / 400-3-50 Pérdida Carga Evaporador (kPa): 27,9
