# Tratamiento en batería condensadora (Epoxi) Usado en 30XAS

- Propiedad del archivo: CONSTRUNARIO
- Formato: FIEBDC-3/2012
- Programa: Construnario Versión 3.40
- Fecha de los precios: 06/02/2014
- Divisa: EUR

| Código | Descripción |
|---|---|
| OP-3A-30XAS | Tratamiento en batería condensadora (Epoxi) Usado en 30XAS |
