# Enfriadoras de agua de condensación por agua compresor Scroll 30WG 040

- Propiedad del archivo: CONSTRUNARIO
- Formato: FIEBDC-3/2012
- Programa: Construnario Versión 3.40
- Fecha de los precios: 06/02/2014
- Divisa: EUR

**30WG-040** u Enfriadoras de agua de condensación por agua compresor Scroll 30WG 040
Enfriadora de agua de condensación por agua, con compresores scroll para R-410a, bajo nivel sonoro, intercambiador de placas de alta eficiencia, diseño muy compacto con una superficie en planta mínima, control numérico PRO-DIALOG Plus. Fabricada según normas C.E. Y certificaciones ISO-9001 y Eurovent. Cap. Frigorífica (kW): 41,8 Consumo Nom. Frío kW: 8,9 EER: 4,69 ESEER: 5,03 Condiciones: Eurovent: Temperatura de salida de agua de 7ºC, salida 12ºC y temperatura de entrada/salida condensa Tensión/Ph/Hz: 400/3/50 LargoxAnchoxAlto UE (mm): 600x1044x905 Peso Orient. UE (kg): 212 Potencia Sonora (dBA): 70 Presión Sonora (dBA): 55 Condiciones: De conformidad con la norma ISO 9614-1 Compresor: Hermético Scroll Ctd. Compresores: 1 Control. Capacidad: 1 Ctos. Frigoríficos: 1 Refrigerante: R410A Caudal Agua Evap. (l/s): 2 Caudal Agua Condens. (l/s): 2,43 Conexión Evap.: 1-1/5'' Conexión Cond.: 1-1/5'' Pérdida Carga Evaporador (kPa): 19,8 Pérdida Carga Condensador (kPa): 24,8
