# Fundición Maestra/Esclava Usado en 30WG

- Propiedad del archivo: CONSTRUNARIO
- Formato: FIEBDC-3/2012
- Programa: Construnario Versión 3.40
- Fecha de los precios: 06/02/2014
- Divisa: EUR

| Código | Descripción |
|---|---|
| OP-58-30WG | Fundición Maestra/Esclava Usado en 30WG |
