# Enfriadoras de agua para condensador remoto, con compresor Scroll 30RWA-040-A

- Propiedad del archivo: CONSTRUNARIO
- Formato: FIEBDC-3/2012
- Programa: Construnario Versión 3.40
- Fecha de los precios: 06/02/2014
- Divisa: EUR

**30RWA-040-A** u Enfriadoras de agua para condensador remoto, con compresor Scroll 30RWA-040-A
Enfriadora de agua sin condensador, con compresores scroll para R-407c, bajo nivel sonoro, evaporador refrigerante-agua de placas de acero inoxidable soldado, control numérico PRO-DIALOG Plus. Fabricada según normas C.E. Y certificaciones ISO-9001 y Eurovent.
