# Enfriadoras de agua de condensación por agua compresor de tornillo 30HXC 080-A

- Propiedad del archivo: CONSTRUNARIO
- Formato: FIEBDC-3/2012
- Programa: Construnario Versión 3.40
- Fecha de los precios: 06/02/2014
- Divisa: EUR

**30HXC080-A** u Enfriadoras de agua de condensación por agua compresor de tornillo 30HXC 080-A
Enfriadoras de agua de condensación por agua, con compresores de tornillo para R-134a, intercambiadores de calor de tipo multitubular, válvulas solenoides de inyección de líquido refrigerante en devanado del compresor, válvulas de expansión electrónicas, control numérico PRO-DIALOG Plus, interruptor general de corte y arrancador. Fabricada según normas C:E: y certificaciones ISO-9001. Cap. Frigorífica (kW): 286 Consumo Nom. Frío kW: 53 EER: 5,4 ESEER: 6,2 Condiciones: Condiciones estándar Eurovent, Frigorífica: temperatura de entrada/salida del agua del evaporador = Tensión/Ph/Hz: 400-3-50 LargoxAnchoxAlto UE (mm): 2558 x 980 x 1800 Peso Orient. UE (kg): 2274 Potencia Sonora (dBA): 94 Presión Sonora (dBA): 63 Condiciones: De conformidad con la norma ISO 9614-1 y certificación de Eurovent Compresor: Semihermético, tornillos gemelos POWER3 Ctd. Compresores: 2 Control. Capacidad: Control PRO-DIALOG Plus Ctos. Frigoríficos: 2 Refrigerante: HFC-134a Conexión Evap.: 4" Conexión Cond.: 5" Pérdida Carga Evaporador (kPa): 57
